# Fassade - vorgehängte Fassadenplatten 2.BA
Angebotsaufforderung (GAEB DA XML 3.1, DA83)
Projekt: 2107-013_1-BBG
Währung: EUR
Nebenangebote zugelassen: ja
Erstellt mit: GXML Toolbox V3.11 R20091211, ARRIBAp V14.4.314, 17.09.2026

## Titelblatt
LEISTUNGSBESCHREIBUNG

| FASSADE - VORGEHÄNGTE FASSADENPLATTEN - 2.BA |  |
| --- | --- |
| GEWERK | 013.1 Fassade - vorgeh. Fassadenplatten - Bauteil C + F |

BAUVORHABEN  Umbau und Erweiterung der Bertolt-Brecht-Gesamtschule

Humboldtstr. 14

30926 Seelze

BAUHERR  Stadt Seelze

Rathausplatz 1

30926 Seelze

BIETERANSCHRIFT
........................................................................
(Firmenstempel)
09.26 MO

## ALLGEMEINE HINWEISE ZUM LEISTUNGSVERZEICHNIS
ALLGEMEINE HINWEISE ZUM LEISTUNGSVERZEICHNIS

1. Vertragsgrundlage
Vertragsgrundlage ist die VOB Teil B und C.

2. Baumaßnahme
Die Stadt Seelze beabsichtigt die Erweiterung und den Umbau der Bertolt-Brecht-Gesamtschule in Seelze.
Geplant ist ein Erweiterungsbau als Neubau,
bestehend aus einem 4-geschossigen Baukörper (Bauteil A).
In den Gebäudetrakten B, C, D, E werden Umbaumaßnahmen
vorgenommen, ebenso im Bauteil H, einem ehemaligen Kioskgebäude.  Die bestehende Sporthalle, Bauteil F, erhält einen Anbau (1-Feld-Sporthalle).
Der 1. Bauabschnitt umfasst den Neubau von Bauteil A sowie die
Umbaumaßnahmen von Bauteil B und H.
Im 2. Bauabschnitt sind die Umbaumaßnahmen im Bauteil C sowie der Sporthallen Neubau (Bauteil F) geplant. Dieses Leistungsverzeichnis beinhaltet die Arbeiten der vorgehängten Fassadenplatten am Neubau der Sporthalle Bauteil F.
3. Baubeschreibung
(Neubau Sporthalle mit Umkleiden, Duschen, Lagerflächen)

Die neue Sporthalle wird in Massivbauweise erstellt und besteht aus der
1-Feld Halle, innenliegender Sanitärbereiche, Lager- und
Technikräume.
Die Tragkonstruktion besteht aus: WU-Stahlbetonsohlplatte, Wände aus Stahlbeton und Mauerwerk, Stahlbeton-Flachdecken und frei tragende Dachkonstruktion aus Brettschichtholzträgern mit Trapezblechen über dem Sporthallenfeld. Der Ausbau besteht aus: GK- Wänden, Zementestrich, Gips- und Zementputz, abgehängten Decken, technischen Installationen, Stahlzargen und Holztürblätter, Bodenbeläge aus Fliesen, Linoleum, Schwingboden in der Halle, Betonwerkstein in den Fluren, Holz- Aluminium-Fenstern, Lichtkuppeln, Trapezblechdach, Fassade
Hinterlüftet.

4. Leistungsumfang
In den Positionen der Leistungsbeschreibung sind die maßgeblichen Bauleistungen benannt, ohne gleichzeitig alle erforderlichen Nebenleistungen aufzuführen. Die angebotenen Einheitspreise enthalten sämtliche Leistungen, die zur Erreichung des Auftragsziels erforderlich sind, auch wenn sie in den Positionen nicht bis ins letzte Detail beschrieben sind. Als Auftragsziel gelten die beschriebenen Leistungen, hergestellt unter Berücksichtigung der einschlägigen DIN- und EN- Normen und den anerkannten Regeln der Baukunst sowie unter Berücksichtigung der lokalen Vorschriften und den Einbau- und Verwendungsvorschriften der jeweiligen Produkthersteller.

Die dem LV beigefügten Zeichnungen erheben keinen Anspruch auf Vollständigkeit. Insbesondere die Detailzeichnungen beinhalten lediglich Systemdarstellungen. Alle Anlagen sind auch ohne besondere Erwähnung im LV-Text zu beachten und die Konstruktionsmerkmale in den Einheitspreisen zu berücksichtigen.

Ergeben sich aus den Zeichnungen Widersprüche zum LV-Text sind diese bei der Angebotsabgabe aufzuzeigen. Bei der Kalkulation erkennbare Widersprüche berechtigen nicht zu Nachforderungen.
Die angegebenen Mengen setzen sich aus verschiedenen (auch kleineren) Teilmengen zusammen.

Eine Besichtigung des Baugrundstücks wird dem Bieter nahegelegt. Ein Termin ist über die Vergabestelle der Stadt Seelze zu vereinbaren.

5. Ausführungsunterlagen
Die Ausführungsunterlagen, sowie Planungsänderungen bzw. Ergänzungen während der Bauphase werden dem AN nur in digitaler Form (im PDF-Format und per E-Mail) zur Verfügung gestellt.

6. Bauablauf
Die Baumaßnahme findet im laufenden Betrieb in einem hoch frequentierten Schulkomplex statt. Es ist sicherzustellen, dass die Eingänge und die temporären Zugänge zur Schule, sowie die Feuerwehrzufahrten jederzeit zugänglich bleiben. Für die Verkehrssicherung (Zufahrt Baustelle) im laufenden Schulbetrieb ist seitens des Auftragnehmers zu sorgen.

Die von den Maßnahmen nicht betroffenen Bereiche der Schulgebäude dürfen nicht betreten werden. Auf dem gesamten Schulgelände besteht Rauchverbot !

Der Auftragnehmer kann nicht mit einem fortlaufenden Arbeitseinsatz rechnen. Bauunterbrechungen auch für z.B. Zwischenleistungen anderer Gewerke sind zu berücksichtigen und werden nicht vergütet.Gleiches gilt für jahreszeitlich übliche Arbeitsunterbrechungen.

Der AN verpflichtet sich zur initiativen Abstimmung mit der Bauüberwachung und den anderen am Bau Beteiligten und muss an vom AG vorgegebenen Besprechungen teilnehmen.

Der AN hat für die Dauer der Bauarbeiten einen fachkundigen Polier / Vorarbeiter auf der Baustelle zu bestellen und dem AG zu benennen. Ein Wechsel dieser Person während der Dauer der Baustelle ist nur aus wichtigem Grund zulässig.

Der Auftragnehmer muss sich auf der Baustelle in deutscher Sprache verständigen können.

Der AN hat ein Bautagebuch zu führen und die aktuellen Seiten wöchentlich unaufgefordert vorzulegen.

7. Baustelleneinrichtung
Die Kosten für die Baustelleneinrichtung sind in die Angebotspreise einzurechnen (alle erforderlichen Transportvorrichtungen, Geräte, Maschinen, Mannschaftsunterkünfte, Aufenthaltsräume, Materiallager und Magazine mit Ver- und Entsorgungsanlagen einschließlich Vorhaltung für die Dauer der eigenen Bauzeit). Hierzu gehören auch die Kosten für Arbeitsschutzmaßnahmen, die nach den Vorschriften der BauBG erforderlich sind. Ebenso sind die Vorschriften der Baustellenordnung (nach BaustellV) zu befolgen.
Lagerflächen im Außenbereich der Baustelle stehen in begrenztem Umfang zur Verfügung und können nach Rücksprache mit der Bauüberwachung verwendet werden. Für den Verschluss der Baumaterialien gegen Diebstahl oder Gebrauch Unbefugter ist der Auftragnehmer allein verantwortlich. Nach Abschluss der Arbeiten sind die Flächen wieder im ursprünglichen Zustand zurückzugeben. Die Dokumentation des Ur-Zustands ist Sache des AN.

Im Gebäude stehen keine Lager-, Arbeits- und Aufenthaltsräume zur Verfügung und sind vom AN im Zuge der Baustelleneinrichtung aufzustellen. Übernachtungen, Schlaflager od. dgl. auf dem Grundstück sind nicht zugelassen. Baustrom- und Bauwasseranschlüsse werden durch das Gewerk Elektro erstellt, vor- und unterhalten. Die Verbrauchskosten werden vom Auftraggeber übernommen.

Bei dem Umgang mit evtl. vorhandenen Schadstoffen im oder am Gebäude sind die Technischen Regeln für Gefahrstoffe unter Beachtung aller TRGS-Vorschriften, insbesondere den TRGS 521+ 519 + 551 + 524 und die
Unfallverhütungsvorschriften und Merkblätter der Bau-Berufsgenossenschaft besonders zu beachten.
Hinweis zum Bauwasser: 3/4 Zoll vorhanden, ein C-Schlauch ist auf dem Schulgrundstück nicht realisierbar. Bei Bedarf kann der AN den Hydranten "Am Wehrberg" oder "Junkerwiese / Ecke Grand Couronne Allee" (s. Anlage Hydrantenplan) zu eigenen Lasten nutzen. Sämtliche erf. Genehmigungen und Schutzmaßnahmen sind Sache des AN, sämtliche hieraus entstehende Kosten gehen zu Lasten des AN.

Im nördlichen Bereich des Schulgrundstücks zwischen Bauteil H und dem geplanten Neubau, Trakt A, befindet sich der Haupteingang zur Kristall-Therme. Kunden, Lieferanten, Müllentsorger und Feuerwehr müssen diesen Bereich ständig ungehindert queren können.

8. Ausführungstermine
Ausführungsfristen gem. Angaben in den Besondere Vertragsbedingungen (Formblatt 214 / VHB).

9. Schlechtwetterausfallzeiten
Eine Unterbrechung der Arbeiten durch Schlechtwetter, führt
grundsätzlich nicht zu einem Vergütungsanspruch für Mehrkosten. Eine vertraglich vereinbarte Ausführungszeit verlängert sich in diesem Fallnautomatisch um die Dauer der anerkannten Schlechtwettertage.

10. Baustellenreinigung/ Bauabfälle
Der Auftragnehmer ist gehalten, Abfälle nach Möglichkeit zu vermeiden, wenigstens zu reduzieren. Anfallende Abfälle, Bauschutt Verpackungen und dergl. bleiben Eigentum des AN. Sie sind sofort nach Abschluss der Tätigkeit zu beseitigen, spätestens jedoch wöchentlich, Freitags bis 12.00 Uhr. Bei Nichteinhaltung dieser Regelung wird der Abfall nach vorheriger Abmahnung zu Lasten des Verursachers beseitigt. Bei fehlender Zuordnungsmöglichkeit z.B. bei allgemeinen Abfällen, werden die Entsorgungskosten anteilig auf die anwesenden Gewerke umgelegt.
Für die ordnungsgemäße Entsorgung ist allein der AN zuständig und muss auf  Verlangen sein Entsorgungskonzept vorlegen.

Sanitäreinrichtungen werden bauseits zur Verfügung gestellt.

11. Umweltverträglichkeit
Sämtliche eingesetzte Baustoffe und Baukonstruktionen müssen im Rahmen der geltenden Bestimmungen schadstofffrei bzw. schadstoffarm sein.

12. Gleichwertigkeit
Soweit im Leistungsverzeichnis auf Technische Spezifikationen (z. B. nationale Normen, mit denen europäische Normen umgesetzt werden, europäische technische Zulassungen, gemeinsame technische Spezifikationen, internationale Normen) Bezug genommen wird, werden auch ohne den ausdrücklichen Zusatz "oder gleichwertig", immer gleichwertige
Technische Spezifikationen in Bezug genommen.

13. Prüfzeugnisse
Für alle einzubauenden Baustoffe hat der AN dem AG auf Anforderung die Prüfzeugnisse und die bauaufsichtlichen Zulassungen vorzulegen.
14. Krannutzung
Auf der Baustelle steht dem Auftragnehmer kein Kran zur Verfügung. Transport und Verbringen der Elemente auf/ innerhalb der Baustelle liegt in der Verantwortung des Auftragnehmers.

Kosten die sich aus den vorgenannten Hinweisen ergeben, sind in die Einheitspreise mit einzukalkulieren.

## 013_1 Fassade - vorgehängte Fassadenplatten 2.BA BT C + F
Datum: 16.09.2026

*Hinweis: Anlagen*
Anlagen:

Pläne:

5-03g

Baustelleneinrichtung BA 2 Trakt C und F

5-F-12i

Grundriss EG Bauteil F

5-F-13d

Grundriss 1.OG Bauteil F

5-F-14

Dachaufsicht Bauteil F

5-F-20a

Ansichten Bauteil F

5-F-25d

Schnitte Bauteil F

5-F-100e

Fassadenschnitt BT F

5-F-150a

Hauptentwässerung Sporthalle BT F

5-F-151b

Notentwässerung Sporthalle BT F

5-F-153a

Notentwässerung Nebengebäude

5-F-111a

Dachaufstieg

5-C-102

Fassade EG Bauteil C

*Hinweis: Hinweise zu den Fassadenarbeiten*
Hinweise zu den Fassadenarbeiten:

Ausführung und Abrechnung nach DIN 18351 "Vorgehängte hinterlüftete Fassaden" .

Außerdem sind folgende technischen Vorschriften zu beachten:

DIN 18299 Allgemeine Regelungen für Bauarbeiten jeder Art
DIN 18516 Außenwandbekleidungen, hinterlüftet
DIN 1055 Lastannahmen
DIN 4102 Brandverhalten von Baustoffen
DIN 4108 Wärmeschutz im Hochbau
DIN 4109 Schallschutz im Hochbau
DIN 4113 Aluminiumkonstruktionen unter vorwiegend ruhender Belastung
DIN 13162 Wärmedämmstoffe für Gebäude
DIN 18165 Faserdämmstoffe für das Bauwesen
DIN 18202 Toleranzen im Hochbau
Gebäudeenergiegesetz -GEG-
Ladungs-, Lagerungs- und Handhabungsrichtlinien des Herstellers
Verlegeanleitungen der Hersteller von Zubehörmaterialien
Allgemeine bauaufsichtliche Zulassung
Baustellenverordnung -BaustellV-
Unfallverhütungsvorschriften der Berufsgenossenschaft
die "Allgemeinen Hinweise zum Leistungsverzeichnis"

1. Hinweis zum Leistungsumfang

Das LV beinhaltet eine Fassade am Neubau.
Die Fassade ist an die Attika anzuarbeiten. Erst nach den Fassadenarbeiten wird das Attikablech bauseits angebracht.

Die einzelnen Positionen des LVs beschreiben die Gesamten Fassadenarbeiten der neuen Sporthalle.

Sollten im LV erkennbare Lücken vorh. sein, sind diese vor beginn aufzuzeigen und berechtigt nicht zu Nachforderungen / Nachträgen.
Im Zuge der Angebotsabgabe ist auf diese Lücken hinzuweisen.
Ansonsten sind sämtliche Positionen als fix-und-fertige Leistung zu kalkulieren unter Berücksichtingung von baulichen Übergängen von einer LV-Position zur anderen.

2. Aufteilung und Abmessungen

Die Teilung der Fassade ist der beigefügten Ansicht zu entnehmen.
Für die Werkplanung ist ein vollständiges Aufmaß der Fassaden vor Ort durchzuführen, dies beinhaltet auch die Maße aller Bauteilöffnungen sowie die Feststellung der Ebenheitstoleranzen innerhalb der Fassade.

3. Werkplanung

Die Werkplanung einschl. Feinterminplan und statischem Nachweis für Plattenabmessung, Befestigungen, Verbindungen, Unterkonstruktion, Wandhalter und Verankerung, Verlegeplan ist unter Berücksichtigung von Zeiträumen für die techn. Klarstellung vom Auftragnehmer zur Genehmigung vorzulegen. Alle An- und Abschlüsse, Sonderkonstruktionen sowie die Fassadenaufteilung sind auf den Details vollständig darzustellen, die einzelnen Konstruktionselemente sind genau zu bezeichnen. Die Fassadenkonstruktion ist anlehnend an die Details des Architekten/Planers auszuführen.
Die Darstellung der Konstruktion in den beigefügten Zeichnungen ist als Systemdarstellung zu sehen und kann abhängig vom gewählten System abweichend ausgeführt werden. Die getroffenen generellen Vorgaben sind einzuhalten.
Die einzelnen Positionen der Fassade sind grundsätzlich einschließlich sämtlicher notwendiger Befestigungs- und Verbindungsmittel und Dichtungsmaterialien zu kalkulieren. Ebenso ist der Verschnitt einzukalkulieren.
Befestigungs-, Verbindungs- und Verankerungsmittel aus nicht rostenden Materialien. Bei Dübeln muss die Brauchbarkeit durch eine entsprechende Zulassung nachgewiesen werden. Ist in Randbereichen, z.B. beim Anschluss an andere Bauteile, eine zusätzliche Unterkonstruktion notwendig, so ist diese ebenfalls einzukalkulieren. Im Bereich der Frischbetonverbundfolie darf keine UK-Befestigung vorgesehen werden, da die Verbundfolie nicht durchlöchert werden darf. In diesem Bereich muss die UK auskragend ausgeführt werden. Die XPS Dämmung im Sockelbereich ist bauseits vom Rohbauer erbracht worden. Es muss ein Ausschnitt in der XPS Dämmung für die Fallrohre erbracht werden.
Zeichnungsausschnitt zur groben Übersicht, Fallrohre in Dämmung Sockelbereich Aussparen:
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
4. Lastabtragung

Die Fassadenkonstruktion, einschl. der Verbindungselemente, muss alle planmäßig auf sie einwirkenden Kräfte aufnehmen (geräuschlos) und an das Tragwerk des Baukörpers abgeben können. Alle notwendigen Unterkonstruktionen, die gem. statischen Nachweisen für die Standsicherheit erforderlich werden, sind aus nicht rostendem Werkstoff auszuführen.

5. Sichtbare Teile aus Aluminium müssen für den Einsatz an Fassaden beschichtet sein, um Verfärbungen und daraus resultierende Verunreinigungen am Bekleidungsmaterial zu vermeiden.

6. Das Material ist bis zur Verwendung gegen alle Witterungseinflüsse (Regen, starke Sonneneinstrahlung, etc.) wirksam zu schützen.

7. Alle Angaben zur Bemessung der Unterkonstruktion einschließlich der Verankerung am Untergrund sind Richtwerte; die Standsicherheit der Außenwandbekleidung muss nachgewiesen werden. (Siehe hierzu gesonderte LV-Position)

8. Der Auftragnehmer hat auf Anforderung mind. 3 fertige Oberflächenmuster, Musterstücke und Materialproben kostenfrei zur Verfügung zu stellen.

9. Ein Arbeits- und Sicherheitsgerüst an der zu sanierenden Fassade wird am Gebäude bauseits vorgehalten.
Vor Abbau der Gerüste sind arbeitsbedingte Verschmutzungen von den bekleideten Flächen zu entfernen, ggf. abzuwaschen.

Kosten, die sich aus den vorgenannten Hinweisen ergeben, sind in die einzelnen Positionen einzukalkulieren.

### Bereich 1 Fassadenarbeiten BT F

#### Abschnitt 1.1 Vorbereitung Nord-, Ost-, Süd-, und Westfassade

**1.1.10 Statischer Nachweis für VHF-UK / Fassade**
*** Pauschalposition
gemäß den Hinweisen zur vorgehängten, hinterlüfteten Fassade.

Aufstellen eines prüffähigen statischen Nachweises einschl. der Herstellung der erforderlichen Raster-, Montage- und Dübelsetzpläne sowie Detailpläne für verschiedene Anschlußsituationen der folgenden Einzelpositionen und die Ermittlung der zulässigen Dübelbelastungswerte entsprechend der bauaufsichtlichen Zulassung.
Eine Ausführung der Statik ist der Dokumentation 1-fach in Papierform und 1-fach digital beizufügen.
Menge: 1,000 psch

**1.1.20 Dübelauszugsversuche, Stahlbeton**
gemäß den Hinweisen zur vorgehängten, hinterlüfteten Fassade.

Einzukalkulieren ist:
- Ausführung für Stahlbetonwände im Neubau.
- Ermittlung und Dokumentation von Dübelauszugsversuchen am Objekt. Die Zugversuche sind gemäß den Vorgaben des Herstellers der Verankerungsmittel am Untergrund durchzuführen.
- Die Dokumentation der Auszugsversuche ist dem Auftraggeber 1-fach in Papierform und 1-fach digital mit der Gesamtdokumentation zur Vefügung zu stellen.
Menge: 12,000 St

**1.1.30 Werkplanung**
*** Pauschalposition
Erstellung und Lieferung einer objektbezogenen
Werkplanung zur Ausführung einer hinterlüfteten
Fassade, einschließlich Montage- und Verlegepläne der
Unterkonstruktion, Abstimmung eventuell erforderlicher
Fugenteilung sowie Detailanschlüsse im System und zu
angrenzenden Gewerken. Die Werkplanung ist zur
Freigabe als Ausführungsgrundlage vorzulegen.
Menge: 1,000 psch

#### Abschnitt 1.2 Nordfassade BT F

**1.2.10 Überprüfung Verankerungsgrund / Ebenheit / Einmessen**
um die Ebenheit der Fassadenbekleidung zu gewährleisten.

Einzukalkulieren ist:
- Einmessen der vorgehängten, hinterlüfteten Fassade und Ermittlung von Rohbautoleranzen
- Einmessen und Markieren der Vorderkante der Fassade, vorgegebener Bezugsachse der Unterkonstruktion sowie des Fußpunktes unter Beachtung der Fugenteilung gemäß Werkplanung bzw. Vorgabe AG
- Aufmessen des Verankerungsuntergrunds an vertikalen Achsen zur Ermittlung und Protokollierung objektspezifischer Rohbautoleranzen und Präzisierung von Halterausladungen etc.,
Abweichungen bis 20 mm sind auszugleichen und in den Einheitspreis einzurechnen
Menge: 180,000 m²

**1.2.20 Schutzmaßnahmen**
aus Folie.

Einzukalkulieren ist:
Schutzmaßnahmen an Türen und Fenstern zur Sporthalle, angrenzende Bauteile aus Betonwerksteinen, Wanddurchführungen etc. aus Folie min. 0,2 mm Dicke, einschl. entfernen und beseitigen nach Beendigung der Arbeiten.
Menge: 14,000 m²

**1.2.30 Fassaden-Unterkonstruktion**
aus Aluminium Profilen.

Einzukalkulieren ist:
- Ausführung gem. der Hinweise zu den Fassadenarbeiten und gem. den Ausführungsplänen
- Untergrund Stahlbeton
- Unterkonstruktion fürFassaden-Platten aus noch folgender Position
- Gesamt-Fassadenwandaufbau von Stahlbeton bis einschließlich Platte D = ca. 54 cm,
vorh. Fassadentiefe D = ca. 29 cm
- justierbare Alu-Unterkonstruktion aus Vertikalprofilen flucht und lotrecht einbauen, Alu Werkstoff EN AW 6063 T 66
- Befestigung der Vertikalprofile über Wandkonsolen mit thermischem Trennelement am Rohbau verschraubt
- Achsraster der Alu-Vertikalprofile a = min. 62 cm
- Die Fassaden-Platten aus noch folgender Position verdeckt befestigen mittels Agraffen.
- Verlegeband / Dichtband, schwarz (EDPM) auf den Vertikal-Profilen durchlaufend
- Anzahl der Wandkonsolen nach statischer Erfordernis
- die statische Gesamtbemessung der Unterkonstruktion ist Sache des Auftragnehmers, s. Vorpositionen. Hieraus ergibt sich die erf. Dimensionierung sämtlicher zur Unterkonstruktion gehörenden Bauteile, Befestigungsmittel, Dübel etc.
- Als Verankerungsmittel sind ausschließlich bauaufsichtlich
zugelassene Dübel zu verwenden
- einschließlich erfoderlicher Anpassung der Unterkonstruktion (Aussparungen und Auswechslungen) im Bereich von der Eingangstür
- Arbeitsbereich: EG + 1.OG
Menge: 180,000 m²

**1.2.40 Fassaden-Dämmung, D= 180 mm**
aus Mineralwolle.

Einzukalkulieren ist:
- Ausführung gem. der Hinweise zu den Fassadenarbeiten und gem. den Ausführungsplänen
- Mineralwolle WLG 035, formstabil und hydrophobiert,
diffusionsoffen, mit RAL-Gütezeichen der Gütegemeinschaft Mineralwolle e.V., gesundheitlich unbedenklich nach der Gefahrstoffverordnung
- für die Verwendung als Fassaden - Dämmung bei hinterlüfteten Fassaden geeignet und zugelassen gemäß DIN 18516
- Dämmdicke D = 180 mm
- zweilagige Verlegung der Dämmplatten mit den Maßen D= 100 mm und D = 80 mm
- Nicht brennbar, Euroklasse A 1
- einseitig mit schwarzem Glasvlies kaschiert
- Mechanische Befestigung am Untergrund ( Stb. ) mittels Dämmstoffhaltern, Anzahl nach Erfordernis, entsprechend der VOB Teil C (DIN 18351 ATV Fassadenarbeiten) sowie der DIN 18516, im Mittel mit 5 Dämmstoffhaltern pro m²
- Stöße untereinander fugendicht ausbilden
- Zuschnitt- und Anpassarbeiten auch im Bereich der Fensteranschlüsse
- Obere Abdeckung der Dämmung während der Bauphase zum Schutz vor Witterungseinflüssen
Menge: 150,000 m²

**1.2.50 Insektenschutz**
- Liefern und einbauen aller Insektenschutzgitter als Schutz der Hinterlüftung
- im Sockelbereich zu Flachdach, unterhalb der Fensterbänke, Attikabereich, seitlicher Anschluss an Neubau
- Material: Lochblechstreifen schwarz
- Breite: 80 mm
- Lage s. Zeichnungen
Menge: 65,000 m

**1.2.60 Faserzement Fassadenplatte**
als Fassaden-Bekleidung.

Einzukalkulieren ist:
- Ausführung gem. der Hinweise zu den Fassadenarbeiten und gem. den Ausführungsplänen
- hergestellt aus mineralischen Rohstoffen
- Faserbewehrung Zellulosefasern gleichmäßig im ganzen Querschnitt verteilt.
- Frostwiderstand nach EN 12467
- Baustoffklasse A2-s1, d0, nicht brennbar nach DIN 4102 | EN 13501
- Wasserundurchlässigkeit nach EN 12467
- Oberflächenschutz: unbeschichtet hydrohobiert
- Oberfläche: matt, profiliert mit dreidimensionaler Linearstruktur
- Plattenformate Standard: 2500 mm /3050 mm x 1220  (größte zu verbauende Platte ca. 2290 mm x 1.100 mm)
- Dicke: 10 mm
- Vorges. Farbton: weiß oder hellgrau nach Wahl AG, farblich passend zum Bestand und Neubau (weißer Architekturbeton. Es sind 3 Musterplatten zu liefern.
- auf  Alu-Unterkonstruktion in verschiedenen Zuschnitten nach örtlichem Aufmass bzw. gem. Angabe des Architekten nach Zeichnung, s. auch Hinweise 2 und 3. (5 Plattenreihen im Bereich der 1-Feld-Sporthalle und 1 Plattenreihe im Bereich der Nebenräume). Die Reihen haben unterschiedliche Plattenhöhen.
- mit bauaufsichtlicher Zulassung
- Ausführung als hinterlüftete Fassade gemäß DIN 18516-1
- inkl. Befestigungsmittel für nicht sichtbare Befestigung
- Fugenbreite zwischen den Tafeln min. 8 mm
- Faserzement-Fassadenplatten des Typs Equitone [linea] LT 90 oder gleichwertig.
Menge: 105,000 m²

**1.2.70 Durchgefärbte Faserzement Fassadenplatte**
als Fassaden-Bekleidung.

Einzukalkulieren ist:
- Ausführung gem. der Hinweise zu den Fassadenarbeiten und gem. den Ausführungsplänen
- hergestellt aus mineralischen Rohstoffen
- Faserbewehrung Zellulosefasern gleichmäßig im ganzen Querschnitt verteilt.
- Frostwiderstand nach EN 12467
- Baustoffklasse  A2-s1, d0, nicht brennbar nach DIN 4102 | EN 13501
- Wasserundurchlässigkeit nach EN 12467
- Oberflächenschutz: aufgebrachte, transparente bzw. farblose PRO-Oberflächenbeschichtung mit dauerhaftem Graffitischutz, UV-gehärtet, auf Reinacrylatbasis.
- Oberfläche: seidig matt, sichtbare Faserstruktur, farblos lasiert.
- Plattenformate Standard: 2500 mm /3100 mm x 1250 (größte zu verbauende Platte ca. 2600 mm x 1140 mm)
- Dicke: 12 mm
- Vorges. Farbton: weiß oder hellgrau nach Wahl AG, farblich passend zum Bestand und Neubau (weißer Architekturbeton)
- auf  Alu-Unterkonstruktion in verschiedenen Zuschnitten nach örtlichem Aufmass bzw. gem. Angabe des Architekten nach Zeichnung, s. auch Hinweise 2 und 3. (1 Plattenreihe im Sockelbereich). Die Platten haben unterschiedliche Höhen, dem Gelände entsprechend angepasst.
- mit bauaufsichtlicher Zulassung
- Ausführung als hinterlüftete Fassade gemäß DIN 18516-1
- inkl. Befestigungsmittel für nicht sichtbare Befestigung
- Fugenbreite zwischen den Platten min. 8 mm
- durchgefärbten Faserzement-Fassadenplatten des Typs Equitone [natura] oder gleichwertig.
Menge: 70,000 m²

**1.2.80 Zulage für eine spätere Montage einzelner Fassaden-Platten**
- an den jeweiligen Gerüst-Ankern im Stahlbeton kann eine Montage der Fassaden-Platten erst im Zuge des Gerüst-Rückbaus erfolgen
- die entsprechenden Platten müssen im Zuge des Fassadenaufbaus bereits vorbereitet, d.h. eingepasst und nummeriert, jedoch nicht montiert werden
- Montage begleitend zum Gerüst-Rückbau
- separate Anfahrt zur Baustelle
Menge: 180,000 m²

**1.2.90 Zulage Außenecke**
- Herstellen einer Außenecke mit systemzugehörigen Außeneckprofil, Alu schwarz
- Einschl. aller erforderlichen Befestigungen
Menge: 9,000 m

**1.2.100 Fassadenabschlussprofile**
Einzukalkulieren ist:
- Ausbildung der unteren, oberen und seitlichen Abschlüsse mit systemzugehörigen Alu - Profilen
- Einschl. aller erforderlichen Befestigungen
Menge: 75,000 m

**1.2.110 Türleibungen seitlich und oben**
Einzukalkulieren ist:
-Türleibungen aus Plattenstreifen, Zuschnittbreite ca.570  mm, auf Metall-Unterkonstruktion
- inkl. systemzugehöriger Aluminium-Winkelprofile, die an die Tragprofile der Unterkonstruktion der vorgehängten, hinterlüfteten Fassade befestigt werden, Farbton schwarz, Beschichtung dauerhaft witterungsbeständig, werkseitige Ausführung
- Einschl. aller erforderlichen Befestigungsmittel
Menge: 8,000 m

**1.2.120 Zulage Aussparung Notablauf**
Zulage Aussparung Notablauf
Einzukalkulieren ist:
-Maße: DN 100
-Aussparung in Faserzement Fassadenplatte herstellen.
- incl.erforderliche Anpassungen und Befestigungen
- nachbehandlung Schittkanten
Menge: 2,000 St.

#### Abschnitt 1.3 Ostfassade BT F

**1.3.10 Überprüfung Verankerungsgrund / Ebenheit / Einmessen**
um die Ebenheit der Fassadenbekleidung zu gewährleisten.

Einzukalkulieren ist:
- Einmessen der vorgehängten, hinterlüfteten Fassade und Ermittlung von Rohbautoleranzen
- Einmessen und Markieren der Vorderkante der Fassade, vorgegebener Bezugsachse der Unterkonstruktion sowie des Fußpunktes unter Beachtung der Fugenteilung gemäß Werkplanung bzw. Vorgabe AG
- Aufmessen des Verankerungsuntergrunds an vertikalen Achsen zur Ermittlung und Protokollierung objektspezifischer Rohbautoleranzen und Präzisierung von Halterausladungen etc.,
Abweichungen bis 20 mm sind auszugleichen und in den Einheitspreis einzurechnen
Menge: 160,000 m²

**1.3.20 Schutzmaßnahmen**
aus Folie.

Einzukalkulieren ist:
Schutzmaßnahmen an Türen und Fenstern zur Sporthalle,  Wanddurchführungen etc. aus Folie min. 0,2 mm Dicke, einschl. entfernen und beseitigen nach Beendigung der Arbeiten.
Menge: 75,000 m²

**1.3.30 Fassaden-Unterkonstruktion**
aus Aluminium Profilen.

Einzukalkulieren ist:
- Ausführung gem. der Hinweise zu den Fassadenarbeiten und gem. den Ausführungsplänen
- Untergrund Stahlbeton
- Unterkonstruktion fürFassaden-Platten aus noch folgender Position
- Gesamt-Fassadenwandaufbau von Stahlbeton bis einschließlich Platte D = ca. 54 cm,
vorh. Fassadentiefe D = ca. 29 cm
- justierbare Alu-Unterkonstruktion aus Vertikalprofilen flucht und lotrecht einbauen, Alu Werkstoff EN AW 6063 T 66
- Befestigung der Vertikalprofile über Wandkonsolen mit thermischem Trennelement am Rohbau verschraubt
- Achsraster der Alu-Vertikalprofile a = min. 62 cm
- Die Fassaden-Platten aus noch folgender Position verdeckt befestigen mittels Agraffen.
- Verlegeband / Dichtband, schwarz (EDPM) auf den Vertikal-Profilen durchlaufend
- Anzahl der Wandkonsolen nach statischer Erfordernis
- die statische Gesamtbemessung der Unterkonstruktion ist Sache des Auftragnehmers, s. Vorpositionen. Hieraus ergibt sich die erf. Dimensionierung sämtlicher zur Unterkonstruktion gehörenden Bauteile, Befestigungsmittel, Dübel etc.
- Als Verankerungsmittel sind ausschließlich bauaufsichtlich
zugelassene Dübel zu verwenden
- einschließlich erfoderlicher Anpassung der Unterkonstruktion (Aussparungen und Auswechslungen) im Bereich von der Eingangstür
- Arbeitsbereich: EG + 1.OG
Menge: 150,000 m²

**1.3.40 Fassaden-Unterkonstruktion, innenliegendes RW-Fallrohr**
aus Aluminium Profilen.

Einzukalkulieren ist:
- Ausführung gem. der Hinweise zu den Fassadenarbeiten und gem. den Ausführungsplänen
- Untergrund Stahlbeton
- Unterkonstruktion fürFassaden-Platten aus noch folgender Position
- Gesamt-Fassadenwandaufbau von Stahlbeton bis einschließlich Platte D = ca. 54 cm,
vorh. Fassadentiefe D = ca. 29 cm
- justierbare Alu-Unterkonstruktion aus Vertikalprofilen flucht und lotrecht einbauen, Alu Werkstoff EN AW 6063 T 66
- Befestigung der Vertikalprofile über Wandkonsolen mit thermischem Trennelement am Rohbau verschraubt
- Achsraster der Alu-Vertikalprofile a = min. 62 cm
- Die Fassaden-Platten aus noch folgender Position verdeckt befestigen mittels Agraffen.-
- Verlegeband / Dichtband, schwarz (EDPM) auf den Vertikal-Profilen durchlaufend
- Anzahl der Wandkonsolen nach statischer Erfordernis
- die statische Gesamtbemessung der Unterkonstruktion ist Sache des Auftragnehmers, s. Vorpositionen. Hieraus ergibt sich die erf. Dimensionierung sämtlicher zur Unterkonstruktion gehörenden Bauteile, Befestigungsmittel, Dübel etc.
- Als Verankerungsmittel sind ausschließlich bauaufsichtlich
zugelassene Dübel zu verwenden
- einschließlich erfoderlicher Anpassung der Unterkonstruktion (Aussparungen und Auswechslungen) im Bereich von den Fenstern
- Arbeitsbereich: EG + 1.OG
Menge: 5,000 m²

**1.3.50 Fassaden-Dämmung, D= 200 mm (2-lagig, je 100mm)**
aus Mineralwolle.

Einzukalkulieren ist:
- Ausführung gem. der Hinweise zu den Fassadenarbeiten und gem. den Ausführungsplänen
- Mineralwolle WLG 035, formstabil und hydrophobiert,
diffusionsoffen, mit RAL-Gütezeichen der Gütegemeinschaft Mineralwolle e.V., gesundheitlich unbedenklich nach der Gefahrstoffverordnung
- für die Verwendung als Fassaden - Dämmung bei hinterlüfteten Fassaden geeignet und zugelassen gemäß DIN 18516
- Dämmdicke D = 200 mm
- zweilagige Verlegung der Dämmplatten mit jeweils 100 mm
- Nicht brennbar, Euroklasse A 1
- einseitig mit schwarzem Glasvlies kaschiert
- Mechanische Befestigung am Untergrund ( Stb. ) mittels Dämmstoffhaltern, Anzahl nach Erfordernis, entsprechend der VOB Teil C (DIN 18351 ATV Fassadenarbeiten) sowie der DIN 18516, im Mittel mit 5 Dämmstoffhaltern pro m²
- Stöße untereinander fugendicht ausbilden
- Zuschnitt- und Anpassarbeiten auch im Bereich der Fensteranschlüsse
- Obere Abdeckung der Dämmung während der Bauphase zum Schutz vor Witterungseinflüssen

Zeichnungsausschnitt zur groben Übersicht:
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Menge: 140,000 m²

**1.3.60 Insektenschutz**
- Liefern und einbauen aller Insektenschutzgitter als Schutz der Hinterlüftung
- im Sockelbereich zu Flachdach, unterhalb der Fensterbänke, Attikabereich.
- Material: Lochblechstreifen schwarz
- Breite: 80 mm
- Lage s. Zeichnungen
Menge: 150,000 m

**1.3.70 Faserzement Fassadenplatte**
als Fassaden-Bekleidung.

Einzukalkulieren ist:
- Ausführung gem. der Hinweise zu den Fassadenarbeiten und gem. den Ausführungsplänen
- hergestellt aus mineralischen Rohstoffen
- Faserbewehrung Zellulosefasern gleichmäßig im ganzen Querschnitt verteilt.
- Frostwiderstand nach EN 12467
- Baustoffklasse A2-s1, d0, nicht brennbar nach DIN 4102 | EN 13501
- Wasserundurchlässigkeit nach EN 12467
- Oberflächenschutz: unbeschichtet hydrohobiert
- Oberfläche: matt, profiliert mit dreidimensionaler Linearstruktur
- Plattenformate Standard: 2500 mm /3050 mm x 1220  (größte zu verbauende Platte ca. 2290 mm x 1.100 mm)
- Dicke: 10 mm
- Vorges. Farbton: weiß oder hellgrau nach Wahl AG, farblich passend zum Bestand und Neubau (weißer Architekturbeton. Es sind 3 Musterplatten zu liefern.
- auf  Alu-Unterkonstruktion in verschiedenen Zuschnitten nach örtlichem Aufmass bzw. gem. Angabe des Architekten nach Zeichnung, s. auch Hinweise 2 und 3. (5 Plattenreihen im Bereich der 1-Feld-Sporthalle und 1 Plattenreihe im Bereich der Nebenräume). Die Reihen haben unterschiedliche Plattenhöhen.
- mit bauaufsichtlicher Zulassung
- Ausführung als hinterlüftete Fassade gemäß DIN 18516-1
- inkl. Befestigungsmittel für nicht sichtbare Befestigung
- Fugenbreite zwischen den Tafeln min. 8 mm
- Faserzement-Fassadenplatten des Typs Equitone [linea] LT 90 oder gleichwertig.
Menge: 90,000 m²

**1.3.80 Durchgefärbte Faserzement Fassadenplatte**
als Fassaden-Bekleidung.

Einzukalkulieren ist:
- Ausführung gem. der Hinweise zu den Fassadenarbeiten und gem. den Ausführungsplänen
- hergestellt aus mineralischen Rohstoffen
- Faserbewehrung Zellulosefasern gleichmäßig im ganzen Querschnitt verteilt.
- Frostwiderstand nach EN 12467
- Baustoffklasse  A2-s1, d0, nicht brennbar nach DIN 4102 | EN 13501
- Wasserundurchlässigkeit nach EN 12467
- Oberflächenschutz: aufgebrachte, transparente bzw. farblose PRO-Oberflächenbeschichtung mit dauerhaftem Graffitischutz, UV-gehärtet, auf Reinacrylatbasis.
- Oberfläche: seidig matt, sichtbare Faserstruktur, farblos lasiert.
- Plattenformate Standard: 2500 mm /3100 mm x 1250 (größte zu verbauende Platte ca. 2600 mm x 1140 mm)
- Dicke: 12 mm
- Vorges. Farbton: weiß oder hellgrau nach Wahl AG, farblich passend zum Bestand und Neubau (weißer Architekturbeton)
- auf  Alu-Unterkonstruktion in verschiedenen Zuschnitten nach örtlichem Aufmass bzw. gem. Angabe des Architekten nach Zeichnung, s. auch Hinweise 2 und 3. (1 Plattenreihe im Sockelbereich). Die Platten haben unterschiedliche Höhen, dem Gelände entsprechend angepasst.
- mit bauaufsichtlicher Zulassung
- Ausführung als hinterlüftete Fassade gemäß DIN 18516-1
- inkl. Befestigungsmittel für nicht sichtbare Befestigung
- Fugenbreite zwischen den Platten min. 8 mm
- durchgefärbten Faserzement-Fassadenplatten des Typs Equitone [natura] oder gleichwertig.
Menge: 65,000 m²

**1.3.90 Zulage Reinigungsöffnung für RW.-Fallrohr herstellen**
Einzukalkulieren ist:
-Reinigungsöffnung Fallrohr als Aussparung für bauseits montierte Regenwasser-Falleitung herstellen
- Rohr DN 100

Zeichnungsauschnitt zur groben Übersicht:
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
Zeichnungsauschnitt zur groben Übersicht:
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Menge: 4,000 St.

**1.3.100 Zulage RW.-Fallrohr in Dämmebene**
- Fassadenunterkonstruktion auf die Lage der bauseits montierten Regenwasser-Fallleitungen anpassen,
RW.-Fallleitungen hinterdämmen

Zeichnungsauschnitt zur groben Übersicht:
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Menge: 31,000 m

**1.3.110 Zulage für eine spätere Montage einzelner Fassaden-Platten**
- an den jeweiligen Gerüst-Ankern im Mauerwerk kann eine Montage der Fassaden-Platten erst im Zuge des Gerüst-Rückbaus erfolgen
- die entsprechenden Platten müssen im Zuge des Fassadenaufbaus bereits vorbereitet, d.h. eingepasst und nummeriert, jedoch nicht montiert werden
- Montage begleitend zum Gerüst-Rückbau
- separate Anfahrt zur Baustelle
Menge: 155,000 m²

**1.3.120 Zulage Außenecke**
- Herstellen einer Außenecke mit systemzugehörigen Außeneckprofil, Alu schwarz
- Einschl. aller erforderlichen Befestigungen
Menge: 17,000 m

**1.3.130 Fensterleibungen seitlich und oben**
Einzukalkulieren ist:
-Fensterleibungen aus Plattenstreifen, Zuschnittbreite ca. 240  mm, auf Metall-Unterkonstruktion
- inkl. systemzugehöriger Aluminium-Winkelprofile, die an die Tragprofile der Unterkonstruktion der vorgehängten, hinterlüfteten Fassade befestigt werden, Farbton schwarz, Beschichtung dauerhaft witterungsbeständig, werkseitige Ausführung
- Einschl. aller erforderlichen Befestigungsmittel
- bei den seitlichen Plattenstreifen unten Schrägschnitt, anpassen an Fensterbank.
Menge: 70,000 m

**1.3.140 Türleibungen seitlich und oben**
Einzukalkulieren ist:
-Türleibungen aus Plattenstreifen, Zuschnittbreite ca.500  mm, auf Metall-Unterkonstruktion
- inkl. systemzugehöriger Aluminium-Winkelprofile, die an die Tragprofile der Unterkonstruktion der vorgehängten, hinterlüfteten Fassade befestigt werden, Farbton schwarz, Beschichtung dauerhaft witterungsbeständig, werkseitige Ausführung
- Einschl. aller erforderlichen Befestigungsmittel
Menge: 7,000 m

**1.3.150 Zulage für Aussparung in Fassadenbekleidung**
Einzukalkulieren ist:
- Herstellen einer Aussparung in der Fassadenplatte für das Dammbalkensystem,
- Maß in Abhängigkeit von der Systemhöhe.
- Ausmessen, Zuschneiden, Bearbeitung der Schnittkanten
- erforderliche Anpassungsarbeiten.
Menge: 2,000 St

**1.3.160 Fassadenabschlussprofile**
Einzukalkulieren ist:
- Ausbildung der unteren, oberen und seitlichen Abschlüsse mit systemzugehörigen Alu - Profilen
- Einschl. aller erforderlichen Befestigungen
Menge: 75,000 m

#### Abschnitt 1.4 Südfassade BT F

**1.4.10 Überprüfung Verankerungsgrund / Ebenheit / Einmessen**
um die Ebenheit der Fassadenbekleidung zu gewährleisten.

Einzukalkulieren ist:
- Einmessen der vorgehängten, hinterlüfteten Fassade und Ermittlung von Rohbautoleranzen
- Einmessen und Markieren der Vorderkante der Fassade, vorgegebener Bezugsachse der Unterkonstruktion sowie des Fußpunktes unter Beachtung der Fugenteilung gemäß Werkplanung bzw. Vorgabe AG
- Aufmessen des Verankerungsuntergrunds an vertikalen Achsen zur Ermittlung und Protokollierung objektspezifischer Rohbautoleranzen und Präzisierung von Halterausladungen etc.,
Abweichungen bis 20 mm sind auszugleichen und in den Einheitspreis einzurechnen
Menge: 170,000 m²

**1.4.20 Schutzmaßnahmen**
aus Folie.

Einzukalkulieren ist:
Schutzmaßnahmen an Türen und Fenstern zur Sporthalle, angrenzende Bauteile aus Betonwerksteinen, Wanddurchführungen etc. aus Folie min. 0,2 mm Dicke, einschl. entfernen und beseitigen nach Beendigung der Arbeiten.
Menge: 15,000 m²

**1.4.30 Fassaden-Unterkonstruktion**
aus Aluminium Profilen.

Einzukalkulieren ist:
- Ausführung gem. der Hinweise zu den Fassadenarbeiten und gem. den Ausführungsplänen
- Untergrund Stahlbeton
- Unterkonstruktion fürFassaden-Platten aus noch folgender Position
- Gesamt-Fassadenwandaufbau von Stahlbeton bis einschließlich Platte D = ca. 54 cm,
vorh. Fassadentiefe D = ca. 29 cm
- justierbare Alu-Unterkonstruktion aus Vertikalprofilen flucht und lotrecht einbauen, Alu Werkstoff EN AW 6063 T 66
- Befestigung der Vertikalprofile über Wandkonsolen mit thermischem Trennelement am Rohbau verschraubt
- Achsraster der Alu-Vertikalprofile a = min. 62 cm
- Die Fassaden-Platten aus noch folgender Position verdeckt befestigen mittels Agraffen.
- Verlegeband / Dichtband, schwarz (EDPM) auf den Vertikal-Profilen durchlaufend
- Anzahl der Wandkonsolen nach statischer Erfordernis
- die statische Gesamtbemessung der Unterkonstruktion ist Sache des Auftragnehmers, s. Vorpositionen. Hieraus ergibt sich die erf. Dimensionierung sämtlicher zur Unterkonstruktion gehörenden Bauteile, Befestigungsmittel, Dübel etc.
- Als Verankerungsmittel sind ausschließlich bauaufsichtlich
zugelassene Dübel zu verwenden
- einschließlich erfoderlicher Anpassung der Unterkonstruktion (Aussparungen und Auswechslungen) im Bereich von der Eingangstür
- Arbeitsbereich: EG + 1.OG
Menge: 170,000 m²

**1.4.40 Fassaden-Dämmung, D= 180 mm**
aus Mineralwolle.

Einzukalkulieren ist:
- Ausführung gem. der Hinweise zu den Fassadenarbeiten und gem. den Ausführungsplänen
- Mineralwolle WLG 035, formstabil und hydrophobiert,
diffusionsoffen, mit RAL-Gütezeichen der Gütegemeinschaft Mineralwolle e.V., gesundheitlich unbedenklich nach der Gefahrstoffverordnung
- für die Verwendung als Fassaden - Dämmung bei hinterlüfteten Fassaden geeignet und zugelassen gemäß DIN 18516
- Dämmdicke D = 180 mm
- Nicht brennbar, Euroklasse A 1
- zweilagige Verlegung der Dämmplatten mit D= 100 mm und D = 80 mm
- einseitig mit schwarzem Glasvlies kaschiert
- Mechanische Befestigung am Untergrund ( Stb. ) mittels Dämmstoffhaltern, Anzahl nach Erfordernis, entsprechend der VOB Teil C (DIN 18351 ATV Fassadenarbeiten) sowie der DIN 18516, im Mittel mit 5 Dämmstoffhaltern pro m²
- Stöße untereinander fugendicht ausbilden
- Zuschnitt- und Anpassarbeiten auch im Bereich der Fensteranschlüsse
- Obere Abdeckung der Dämmung während der Bauphase zum Schutz vor Witterungseinflüssen
Menge: 150,000 m²

**1.4.50 Insektenschutz**
- Liefern und einbauen aller Insektenschutzgitter als Schutz der Hinterlüftung
- im Sockelbereich zu Flachdach, unterhalb der Fensterbänke, Attikabereich, seitlicher Anschluss an Neubau
- Material: Lochblechstreifen schwarz
- Breite: 80 mm
- Lage s. Zeichnungen
Menge: 65,000 m

**1.4.60 Faserzement Fassadenplatte**
als Fassaden-Bekleidung.

Einzukalkulieren ist:
- Ausführung gem. der Hinweise zu den Fassadenarbeiten und gem. den Ausführungsplänen
- hergestellt aus mineralischen Rohstoffen
- Faserbewehrung Zellulosefasern gleichmäßig im ganzen Querschnitt verteilt.
- Frostwiderstand nach EN 12467
- Baustoffklasse A2-s1, d0, nicht brennbar nach DIN 4102 | EN 13501
- Wasserundurchlässigkeit nach EN 12467
- Oberflächenschutz: unbeschichtet hydrohobiert
- Oberfläche: matt, profiliert mit dreidimensionaler Linearstruktur
- Plattenformate Standard: 2500 mm /3050 mm x 1220  (größte zu verbauende Platte ca. 2290 mm x 1.100 mm)
- Dicke: 10 mm
- Vorges. Farbton: weiß oder hellgrau nach Wahl AG, farblich passend zum Bestand und Neubau (weißer Architekturbeton. Es sind 3 Musterplatten zu liefern.
- auf  Alu-Unterkonstruktion in verschiedenen Zuschnitten nach örtlichem Aufmass bzw. gem. Angabe des Architekten nach Zeichnung, s. auch Hinweise 2 und 3. (5 Plattenreihen im Bereich der 1-Feld-Sporthalle und 1 Plattenreihe im Bereich der Nebenräume). Die Reihen haben unterschiedliche Plattenhöhen.
- mit bauaufsichtlicher Zulassung
- Ausführung als hinterlüftete Fassade gemäß DIN 18516-1
- inkl. Befestigungsmittel für nicht sichtbare Befestigung
- Faserzement-Fassadenplatten des Typs Equitone [linea] LT 90 oder gleichwertig.
Menge: 105,000 m²

**1.4.70 Durchgefärbte Faserzement Fassadenplatte**
als Fassaden-Bekleidung.

Einzukalkulieren ist:
- Ausführung gem. der Hinweise zu den Fassadenarbeiten und gem. den Ausführungsplänen
- hergestellt aus mineralischen Rohstoffen
- Faserbewehrung Zellulosefasern gleichmäßig im ganzen Querschnitt verteilt.
- Frostwiderstand nach EN 12467
- Baustoffklasse  A2-s1, d0, nicht brennbar nach DIN 4102 | EN 13501
- Wasserundurchlässigkeit nach EN 12467
- Oberflächenschutz: aufgebrachte, transparente bzw. farblose PRO-Oberflächenbeschichtung mit dauerhaftem Graffitischutz, UV-gehärtet, auf Reinacrylatbasis.
- Oberfläche: seidig matt, sichtbare Faserstruktur, farblos lasiert.
- durchgefärbten Faserzement-Fassadenplatten des Typs Equitone [natura] oder gleichwertig.
- Plattenformate Standard: 2500 mm /3100 mm x 1250 (größte zu verbauende Platte ca. 2600 mm x 1140 mm)
- Dicke: 12 mm
- Vorges. Farbton: weiß oder hellgrau nach Wahl AG, farblich passend zum Bestand und Neubau (weißer Architekturbeton)
- auf  Alu-Unterkonstruktion in verschiedenen Zuschnitten nach örtlichem Aufmass bzw. gem. Angabe des Architekten nach Zeichnung, s. auch Hinweise 2 und 3. (1 Plattenreihe im Sockelbereich). Die Platten haben unterschiedliche Höhen, dem Gelände entsprechend angepasst.
- mit bauaufsichtlicher Zulassung
- Ausführung als hinterlüftete Fassade gemäß DIN 18516-1
- inkl. Befestigungsmittel für nicht sichtbare Befestigung
- Fugenbreite zwischen den Platten min. 8 mm
Menge: 60,000 m²

**1.4.80 Zulage für eine spätere Montage einzelner Fassaden-Platten**
- an den jeweiligen Gerüst-Ankern im Stahlbeton kann eine Montage der Fassaden-Platten erst im Zuge des Gerüst-Rückbaus erfolgen
- die entsprechenden Platten müssen im Zuge des Fassadenaufbaus bereits vorbereitet, d.h. eingepasst und nummeriert, jedoch nicht montiert werden
- Montage begleitend zum Gerüst-Rückbau
- separate Anfahrt zur Baustelle
Menge: 170,000 m²

**1.4.90 Zulage Außenecke**
- Herstellen einer Außenecke mit systemzugehörigen Außeneckprofil, Alu schwarz
- Einschl. aller erforderlichen Befestigungen
Menge: 7,000 m

**1.4.100 Fassadenabschlussprofile**
Einzukalkulieren ist:
- Ausbildung der unteren, oberen und seitlichen Abschlüsse mit systemzugehörigen Alu - Profilen
- Einschl. aller erforderlichen Befestigungen
Menge: 70,000 m

**1.4.110 Fensterleibungen seitlich und oben**
Einzukalkulieren ist:
-Fensterleibungen aus Plattenstreifen, Zuschnittbreite ca. 240  mm, auf Metall-Unterkonstruktion
- inkl. systemzugehöriger Aluminium-Winkelprofile, die an die Tragprofile der Unterkonstruktion der vorgehängten, hinterlüfteten Fassade befestigt werden, Farbton schwarz, Beschichtung dauerhaft witterungsbeständig, werkseitige Ausführung
- Einschl. aller erforderlichen Befestigungsmittel
- bei den seitlichen Plattenstreifen unten Schrägschnitt, anpassen an Fensterbank.
Menge: 4,000 m

**1.4.120 Türleibungen seitlich und oben**
Einzukalkulieren ist:
-Türleibungen aus Plattenstreifen, Zuschnittbreite ca.570  mm, auf Metall-Unterkonstruktion
- inkl. systemzugehöriger Aluminium-Winkelprofile, die an die Tragprofile der Unterkonstruktion der vorgehängten, hinterlüfteten Fassade befestigt werden, Farbton schwarz, Beschichtung dauerhaft witterungsbeständig, werkseitige Ausführung
- Einschl. aller erforderlichen Befestigungsmittel
Menge: 8,000 m

**1.4.130 Zulage Aussparung Notablauf**
Zulage Aussparung Notablauf
Einzukalkulieren ist:
-Maße: DN 100
-Aussparung in Faserzement Fassadenplatte herstellen.
- incl.erforderliche Anpassungen und Befestigungen
- nachbehandlung Schittkanten
Menge: 2,000 St.

#### Abschnitt 1.5 Westfassade BT F

**1.5.10 Überprüfung Verankerungsgrund / Ebenheit / Einmessen**
um die Ebenheit der Fassadenbekleidung zu gewährleisten.

Einzukalkulieren ist:
- Einmessen der vorgehängten, hinterlüfteten Fassade und Ermittlung von Rohbautoleranzen
- Einmessen und Markieren der Vorderkante der Fassade, vorgegebener Bezugsachse der Unterkonstruktion sowie des Fußpunktes unter Beachtung der Fugenteilung gemäß Werkplanung bzw. Vorgabe AG
- Aufmessen des Verankerungsuntergrunds an vertikalen Achsen zur Ermittlung und Protokollierung objektspezifischer Rohbautoleranzen und Präzisierung von Halterausladungen etc.,
Abweichungen bis 20 mm sind auszugleichen und in den Einheitspreis einzurechnen
Menge: 90,000 m²

**1.5.20 Schutzmaßnahmen**
aus Folie.

Einzukalkulieren ist:
Schutzmaßnahmen an Türen und Fenstern zur Sporthalle, angrenzende Bauteile aus Betonwerksteinen, Wanddurchführungen etc. aus Folie min. 0,2 mm Dicke, einschl. entfernen und beseitigen nach Beendigung der Arbeiten.
Menge: 35,000 m²

**1.5.30 Fassaden-Unterkonstruktion**
aus Aluminium Profilen.

Einzukalkulieren ist:
- Ausführung gem. der Hinweise zu den Fassadenarbeiten und gem. den Ausführungsplänen
- Untergrund Stahlbeton
- Unterkonstruktion fürFassaden-Platten aus noch folgender Position
- Gesamt-Fassadenwandaufbau von Stahlbeton bis einschließlich Platte D = ca. 54 cm,
vorh. Fassadentiefe D = ca. 29 cm
- justierbare Alu-Unterkonstruktion aus Vertikalprofilen flucht und lotrecht einbauen, Alu Werkstoff EN AW 6063 T 66
- Befestigung der Vertikalprofile über Wandkonsolen mit thermischem Trennelement am Rohbau verschraubt
- Achsraster der Alu-Vertikalprofile a = min. 62 cm
- Die Fassaden-Platten aus noch folgender Position verdeckt befestigen mittels Agraffen.
- Verlegeband / Dichtband, schwarz (EDPM) auf den Vertikal-Profilen durchlaufend
- Anzahl der Wandkonsolen nach statischer Erfordernis
- die statische Gesamtbemessung der Unterkonstruktion ist Sache des Auftragnehmers, s. Vorpositionen. Hieraus ergibt sich die erf. Dimensionierung sämtlicher zur Unterkonstruktion gehörenden Bauteile, Befestigungsmittel, Dübel etc.
- Als Verankerungsmittel sind ausschließlich bauaufsichtlich
zugelassene Dübel zu verwenden
- einschließlich erfoderlicher Anpassung der Unterkonstruktion (Aussparungen und Auswechslungen) im Bereich von der Eingangstür
- Arbeitsbereich: EG + 1.OG
Menge: 90,000 m²

**1.5.40 Fassaden-Dämmung, D= 180 mm**
aus Mineralwolle.

Einzukalkulieren ist:
- Ausführung gem. der Hinweise zu den Fassadenarbeiten und gem. den Ausführungsplänen
- Mineralwolle WLG 035, formstabil und hydrophobiert,
diffusionsoffen, mit RAL-Gütezeichen der Gütegemeinschaft Mineralwolle e.V., gesundheitlich unbedenklich nach der Gefahrstoffverordnung
- für die Verwendung als Fassaden - Dämmung bei hinterlüfteten Fassaden geeignet und zugelassen gemäß DIN 18516
- Dämmdicke D = 180 mm
- zweilagige Verlegung der Dämmplatten mit D= 100 mm und D = 80 mm
- Nicht brennbar, Euroklasse A 1
- einseitig mit schwarzem Glasvlies kaschiert
- Mechanische Befestigung am Untergrund ( Stb. ) mittels Dämmstoffhaltern, Anzahl nach Erfordernis, entsprechend der VOB Teil C (DIN 18351 ATV Fassadenarbeiten) sowie der DIN 18516, im Mittel mit 5 Dämmstoffhaltern pro m²
- Stöße untereinander fugendicht ausbilden
- Zuschnitt- und Anpassarbeiten auch im Bereich der Fensteranschlüsse
- Obere Abdeckung der Dämmung während der Bauphase zum Schutz vor Witterungseinflüssen
Menge: 75,000 m²

**1.5.50 Perimeterdämmung XPS d=180 mm, bis OK WU-Brüstung**
Einbauort: im Bereich der Westfassade, von OKRD EG bis UK Fensteröffnung.

Einzukalkulieren ist:
- Ausführung gem. der Hinweise zu den Fassadenarbeiten und gem. den Ausführungsplänen
- Perimeterdämmung XPS, bis UK Fensteröffnung Ziehen.
- XPS WLS 035.
- für die Verwendung als Fassaden - Dämmung bei hinterlüfteten Fassaden geeignet und zugelassen gemäß DIN 18516
- Dämmdicke D = 180 mm
- 1-lagig einbauen.
- Nicht brennbar, Euroklasse A 1
- einseitig mit schwarzem Glasvlies kaschiert
- Mechanische Befestigung am Untergrund ( Stb. ) mittels Dämmstoffhaltern, Anzahl nach Erfordernis, entsprechend der VOB Teil C (DIN 18351 ATV Fassadenarbeiten) sowie der DIN 18516, im Mittel mit 5 Dämmstoffhaltern pro m²
- Stöße untereinander fugendicht ausbilden
- Obere Abdeckung der Dämmung während der Bauphase zum Schutz vor Witterungseinflüssen
Menge: 30,000 m²

**1.5.60 Insektenschutz**
- Liefern und einbauen aller Insektenschutzgitter als Schutz der Hinterlüftung
- im Sockelbereich zu Flachdach, unterhalb der Fensterbänke, Attikabereich, seitlicher Anschluss an Neubau
- Material: Lochblechstreifen schwarz
- Breite: 80 mm
- Lage s. Zeichnungen
Menge: 150,000 m

**1.5.70 Faserzement Fassadenplatte**
als Fassaden-Bekleidung.

Einzukalkulieren ist:
- Ausführung gem. der Hinweise zu den Fassadenarbeiten und gem. den Ausführungsplänen
- hergestellt aus mineralischen Rohstoffen
- Faserbewehrung Zellulosefasern gleichmäßig im ganzen Querschnitt verteilt.
- Frostwiderstand nach EN 12467
- Baustoffklasse A2-s1, d0, nicht brennbar nach DIN 4102 | EN 13501
- Wasserundurchlässigkeit nach EN 12467
- Oberflächenschutz: unbeschichtet hydrohobiert
- Oberfläche: matt, profiliert mit dreidimensionaler Linearstruktur
- Plattenformate Standard: 2500 mm /3050 mm x 1220  (größte zu verbauende Platte ca. 2290 mm x 1.100 mm)
- Dicke: 10 mm
- Vorges. Farbton: weiß oder hellgrau nach Wahl AG, farblich passend zum Bestand und Neubau (weißer Architekturbeton. Es sind 3 Musterplatten zu liefern.
- auf  Alu-Unterkonstruktion in verschiedenen Zuschnitten nach örtlichem Aufmass bzw. gem. Angabe des Architekten nach Zeichnung, s. auch Hinweise 2 und 3. (5 Plattenreihen im Bereich der 1-Feld-Sporthalle und 1 Plattenreihe im Bereich der Nebenräume). Die Reihen haben unterschiedliche Plattenhöhen.
- mit bauaufsichtlicher Zulassung
- Ausführung als hinterlüftete Fassade gemäß DIN 18516-1
- inkl. Befestigungsmittel für nicht sichtbare Befestigung
- Fugenbreite zwischen den Tafeln min. 8 mm
- Faserzement-Fassadenplatten des Typs Equitone [linea] LT 90 oder gleichwertig.
Menge: 90,000 m²

**1.5.80 Zulage für eine spätere Montage einzelner Fassaden-Platten**
- an den jeweiligen Gerüst-Ankern im Stahlbeton kann eine Montage der Fassaden-Platten erst im Zuge des Gerüst-Rückbaus erfolgen
- die entsprechenden Platten müssen im Zuge des Fassadenaufbaus bereits vorbereitet, d.h. eingepasst und nummeriert, jedoch nicht montiert werden
- Montage begleitend zum Gerüst-Rückbau
- separate Anfahrt zur Baustelle
Menge: 90,000 m²

**1.5.90 Fassadenabschlussprofile**
Einzukalkulieren ist:
- Ausbildung der unteren, oberen und seitlichen Abschlüsse mit systemzugehörigen Alu - Profilen
- Einschl. aller erforderlichen Befestigungen
Menge: 70,000 m

**1.5.100 Zulage Aussparung Befestigungspunkte Dachaufstieg**
Zulage zur Herstellung für erforderliche Aussparungen in der vorgehängten hinterlüfteten Faserzementfassade im Bereich der Befestigungspunkte eines Dachaufstiegs.

Einzukalkulieren ist:
- Aussparungen in Faserzement Fassadenplatte herstellen.
- incl.erforderliche Anpassungen
- Nachbehandlung Schittkanten
Menge: 1,000 St.

*Hinweis: Hinweise zu den Fassadenarbeiten - WDVS*
1. Wärmedämmverbundsystem
Ausführung und Abrechnung nach DIN 18345 Wärmedämm
Verbundsysteme.
Es dürfen nur Wärmedämm-Verbundsysteme verwendet werden,
die den technischen Anforderungen, die einer Allgemeinen
bauaufsichtlichen Zulassung zugrunde liegen, erfüllen und
nachgewiesen werden.
Innerhalb des WDV-Systems dürfen nur systemzugehörige
Komponenten verwendet werden. Zur einwandfreien,
fachgerechten Ausführung sind die vom Systemhersteller
angebotenen Werkzeuge und Hilfsmaterialien zu benutzen, sowie
die Ausführungshinweise der Technischen Merkblätter des
Herstellers zu beachten.
Die Ausführung des gewählten WDVS Systems mit Dübelstatik nach Windlastermittlung hat entsprechend den freigegebenen statischen Vorgaben, den Herstellerangaben des gewählten WDVS-Systems sowie den einschlägigen technischen Regelwerken zu erfolgen.
2.Angrenzende Bauteile (Tür- und Fensterelemente,
Vormauerschalen, Dachflächen u.a.) sind vor Beschädigung und
Verschmutzung zu schützen. Anschlüsse an andere Bauteile und
Durchstoßpunkte sind, wenn nicht in der Position anders
angegeben, mit einem dauerelastischen, vorkomprimierten und
schlagregendichten WDVS Fugendichtband auszuführen, der
Putzanschluss ist dann mit Kellenschnitt zu trennen.
3. Die Dämmstoffplatten sind im Verband zu legen. Sie sind so
anzuordnen, dass Kanten von Fenstern oder Aussparungen nicht
als Fugen fortgeführt werden, hier sind die Platten auszuklinken.
Die Dämmstoffplatten müssen dicht gestoßen verlegt werden.
Für die Oberflächen- Ebenheit der fertigen Putzoberfläche gelten
die erhöhten Anforderungen nach DIN 18202. Unebenheiten in
dem Befestigungsuntergrund  sind mit dem Kleber des WDVS
auszugleichen. Einbauhöhe bis ca. 3,00 m.
4. Die Befestigung der Wärmedämmplatten ist grundsätzlich
kombiniert (angeklebt und angedübelt) auszuführen, die Dübel
sind dabei wärmegedämmt, vertieft auszuführen.
5.Verankerungslöcher im WDVS sind mit Fugendichtungsmasse und Fassadenputz, Farben  wie Fassade, vom AN der Hauptbauleistung (Wärmedämmverbundsystem zu schließen)

6. Untergrund: Stahlbeton.
7. Sockelschienen und andere Abschlussschienen sind an den
Ecken auf Gehrung zu stoßen und mittels Verbinder an den
Stößen zur Lagesicherung miteinander zu verbinden.
In Bereichen von Fensteranschlüssen, vorspringenden
Betonkonsolen und Hohlkehlen sind auf der Rückseite der
Dämmstoffplatten Ausklinkungen und/oder Schrägschnitte
auszuführen.
8. Für das Wärmedämm- Verbundsystem gelten folgende Kriterien:
-  mineralisches System
- hoch mechanisch belastbar im Fassadenbereich (mind. 15 Joule)
- extrem hoch mechanisch belastbar im Sockelbereich (60 Joule, einschließlich Panzergewebe)
- hohe Widerstandsfähigkeit gegen Mikroorganismen (Algen,Pilze)
Für die abschließende Farbbeschichtung auf Wand und
Sockelflächen gelten folgende Kriterien:- Silikonharzanteil mind. 50 %- sd-Wert: 0,1 m (bei Schichtdicke 212 micrometer)- Wasserdurchlässigkeitsrate W 0,05 - 0,07kg/(m²xh0,5), Klasse
III niedrig (gemäß EN 1062-3)
- Glanz (EN 1062-1), G2
- Trockenschichtdicke (EN 1062-1), 120 micrometer
- erhöhte Filmkonservierung für eine verzögernde und
vorbeugende Wirkung gegen Algen und / oder Pilzbefall.
Kosten, die sich aus den vorgenannten Hinweisen ergeben,
sind in die einzelnen Positionen einzukalkulieren.

### Bereich 2 Fassadenarbeiten WDVS BT C

#### Abschnitt 2.1 Vorbereitende Arbeiten

**2.1.1 Untergrundvorbereitung**
Einzukalkulieren sind:
Untergrund prüfen, ob dieser fest, fettfrei ist und Reinigen des
Untergrundes von Schmutz, Staub und losen Bestandteilen.
Menge: 37,000 m²

**2.1.2 Fensterflächen abkleben**
mit geeignetem Klebeband und PE-Folie zum Schutz vor
Verunreinigung. Nach Beendigung der Arbeiten wieder entfernen
und ordnungsgemäß entsorgen.
Menge: 60,000 m²

#### Abschnitt 2.2 Wärmedämmverbundsystem

**2.2.10 Handmuster liefern**
Zur Farb- und Qualitätsfestlegung sind Handmuster vorab zu liefern, mit dem kompletten Systemaufbau und den gewünschten Farbvarianten.
Menge: 3,000 St.

**2.2.20 WDVS Fassade 6cm**
Einzukalkulieren ist:

- Hinweise zu den Fassadenarbeiten - WDVS.
- Fluchtrechtes und planebenes Anbringen einer
  Wärmedämmschicht aus nichtbrennbaren, gering zugfesten
  Mineralwolle-Dämmplatten (DIN EN 13162), Bemessungswert
  der Wärmeleitfähigkeit nach DIN V 4108-4: 0,035 W/(m²K),
- Brandverhalten nichtbrennbar nach LBO, sichtseitig markiert
- Verkleben mit systemzugehörigem Plattenkleber auf den
  vorbereiteten Untergrund (Stahlbeton)
- Offene Stoß- und Lagerfugen mit geeigneten Materialien
  schließen.
- Zusätzliche Verdübelung der Dämmplatten gem. bes. Position
  Höhe bis 3m.
- Dämmstoffdicke: 60 mm.
- dickschichtiger, mineralischer Leichtmörtel / Unterputz (mit EPS
  als Leichtzuschlagstoff),
 - vollflächige Armierungsschicht auf Mineralwolle-Dämmplatten,
  Schichtdicke mind 8mm, zugelassen für nicht brennbares
  WDVS, rissicher mit hoher Schlagfestigkeit (Einstufung in
  Kategorie II nach ETAG 004, jedoch min. 15 Joule) und
alkalibeständigem Glasfaser-Armierungsgewebe herstellen.
- Oberputz Siliconharzputz, einschl. Grundierung, in Kratzputz
  struktur (dünnschichtig), mit algiziden und fungiziden
  Zusatzstoffen, Körnung 3 mm.
- Zwischenbeschichtung aus Siliconharzfarbe, mit fungizidem
  Zusatzstoff.
- Schlussbeschichtung  aus Siliconharzfarbe, mit fungizidem
  Zusatzstoff, Ausführung in hellen Farbtönen (HBW >60 %),
  Wasserdurchlässigkeit Klasse W3 DIN EN 1062-1 (niedrig),
  Farbton nach NCS, Auswahl durch den AG.

Zeichnungsausschnitt zur groben Übersicht:
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Menge: 37,000 m²

**2.2.30 Verdübelung Minerallwolle D=6cm**
Zusätzliche konstruktive Fixierung der Fassadendämmplatten
auf tragfähigen mineralischen und tragfähigen gestrichenen
Untergründen. Erstellung einer Versenkung mit
Tiefenbegrenzung und Komprimierung des Dämmstoffes in
einem Arbeitsgang an den Verdübelungspunkten, setzen der
Dübel im definierten Abstand zur Dämmstoffoberfläche und
verschließen des Verdübelungspunktes bündig zur
Dämmstoffoberfläche mittels Dämmstoffrondellen.
Höhenbereich : Bis OK ~ 3m
Dämmstoff: Mineralwolle-Dämmplatten (DIN EN 13162),
Dämmstoffdicke: 6 cm
Verankerungsgrund: Stahlbeton
Verankerungstiefe gem. Herstellervorschrift
Einzukalkulieren: 4 Thermodübel pro m²
Menge: 37,000 m²

**2.2.40 Sockeldämmung, D=6cm**
Einzukalkulieren ist:
Wie oben genanntes WDVS, abweichend jedoch:
- Dämmung aus Polystyrol-Hartschaum XPS DIN EN 13164,
  Bemessungswert der Wärmeleitfähigkeit max. 0,035 W/(mK),
  Anwendungsgebiet DIN 4108-10: PW, dx - extrem hohe
  Druckbelastbarkeit, mit bauaufsichtlicher Zulassung.
- mit bauaufsichtlicher Zulassung, Verkleben im Verband auf den
  vorbereiteten Untergrund mit systemzugehörigem Plattenkleber
- Plattenversatz planschleifen.
- Dämmschichtdicke 60 mm
- Dämmhöhe bis H= 1,0 m
- Anwendungsgebiet DIN 4108-10 WAP
- Aufbringen einer systemzugehörigen Feuchtigkeitsschutz
  schlämme, zweilagig aufgebracht, im Spritzwasserbereich.
- gemäß Detail: 5-C-102
Perimeter-Randdämmung liefern und seitlich der Bestands Sohlplatte / Bestandsbrüstung fachgerecht im erberührten Bereich einbauen.

Zeichnungsausschnitt zur groben Übersicht:
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Menge: 32,000 m

**2.2.50 Panzergewebe**
Panzergewebe als Zusatzarmierung für mechanisch stark
belastete Flächen für Wärmedämm-Verbundsystem (WDVS)
Anzubieten ist ein Gewebe, dass die technischen Anforderungen,
die einer Allgemeinen bauaufsichtlichen Zulassung zugrunde
liegen, erfüllt und nachgewiesen werden, auf Wand, Höhe bis
2,0m. Umlaufend um das Gebäude im Sockelbereich.
Menge: 37,000 m²

**2.2.60 Anstrich, mittlere Farbtöne**
Zulage für die Schlussbeschichtung wie in vorgen. Positionen,
jedoch Ausführung in mittleren Farbtönen (HBW 20 - 60 %).
Farbton 'nach Wahl des AG
Menge: 6,000 m²

**2.2.70 Aussparung in vorgehängter Fassade für nachträgliche Leuchtenmontage**
Einzukalkulieren ist:
- Herstellen einer Aussparung in der Bekleidung der bestehenden vorgehängten hinterlüfteten Fassade zur Vorbereitung der nachträglichen Montage von Außenleuchten.
- fachgerechte Abdichtungen der Aussparungen.
- einschließlich sämtlicher Nebenarbeiten und Kleinmaterial.
- incl. rausziehen der Kabel
- bauseitige Montage und Lieferung der Leuchten
Menge: 10,000 St.

### Bereich 3 Stundenlohnarbeiten

#### Abschnitt 3.1 Stundenlohnarbeiten

*Hinweis: Hinweise zu den Stundenlohnarbeiten*
Hinweise zu den Stundenlohnarbeiten

1. Anzubieten ist für die jeweilige Arbeitskraft ein
Verrechnungssatz, der sämtliche Aufwendungen enthält.
Das sind insbesondere die tatsächlichen Lohn- bzw.
Gehaltskosten einschließlich Vermögenswirksamer
Leistungen, tarifliche und übertariflilche Zuschläge,
Lohn- und Gehaltsnebenkosten, Beiträge an die
tariflichen Sozialkassen, Wegezeitvergütungen und
Fahrgelderstattung. Zuschläge für Nacht- oder
Feiertagsarbeit sind jedoch nicht einzurechnen.

2. Die Stundenlohnverrechnungssätze gelten unabhängig
von der Anzahl der abzurechnenden Stunden bis zur
Gesamtfertigstellung. VOB/B §2 Nr. 3 findet hier keine
Anwendung.

3. Stundenlohnarbeiten dürfen nur auf ausdrückliche
Anordnung des Auftraggebers ausgeführt werden. Auf die
rechtzeitige Vorlage der Stundenlohnnachweise (vgl.
VOB/B §15) wird ausdrücklich hingewiesen.

4. Die Stundenlohnzettel müssen u.a. folgende Angaben
enthalten:
- Name und Anschrift des Auftragnehmers,
- Laufende Nummerierung,
- Bezeichnung des Bauteils,
- Datum, Umfang und Beschreibung der Leistung,
- Name und tarifliche Gruppierung des Arbeitnehmers,
- Datum, Unterschrift des Auftragnehmers.

5. Die Stundenlohnarbeiten sind mit der Schlussrechnung
abzurechnen; sie können in den Abschlagsrechnungen
aufgeführt werden.
Pauschalansätze für die Stundenlohnleistungen sind
unzulässig.

Materialkosten werden nach Vorlage der
Rechnungen zum Nachweis abgerechnet.

Kosten, die sich aus den vorgenannten Hinweisen
ergeben, sind in die einzelnen Positionen
einzukalkulieren.

**3.1.10 Vorarbeiter**
Stundenverrechnungssatz gem. o.a. Hinweistext.
Menge: 20,000 h

**3.1.20 Facharbeiter**
Stundenverrechnungssatz gem. o.a. Hinweistext.
Menge: 30,000 h

**3.1.30 Helfer**
Stundenverrechnungssatz gem. o.a. Hinweistext.
Menge: 30,000 h

**3.1.40 Dokumentation**
*** Pauschalposition
Die Dokumentation ist 1-fach digital (DWG/PDF) als USB-Stick und 1-fach in Papierform abzugeben.

Zu den Dokumentationsunterlagen gehören:
- Fortgeschriebene, freigegebene Werkpläne als Bestandspläne
- statische Nachweise
- Produktdatenblätter der gewählten Materialien, bauaufsichtliche Zulassungen, Nachweis der Systemzugehörigkeit bei Ausführungen mit mehreren Systemkomponenten.
- Fachunternehmererklärung, Fachbauleitererklärung und
  Übereinstimmungserklärung.
Menge: 1,000 psch
